# Bau 686 20kV Schaltanlage
Angebotsaufforderung (GAEB 90, DA83)
DV-Nummer: HPGL
Währung: EUR

## Bau 686 20kV Schaltanlage
Datum: 14.10.26

*Hinweis*
BA - Nr : 35542236

B A U V O R H A B E N : Bau 686 neue 20kV Schaltanlage
 Lieferung, Montage und Inbetriebnahme
 einer 20kV luftisolierten Schaltanlage

A U F T R A G G E B E R : Karlsruher Institut für
Technologie (KIT)
 Campus Nord
 Hermann-von-Helmholtz-Platz 1
 76344 Eggenstein-Leopoldshafen

P L A N U N G : Karlsruher Institut für Technologie
(KIT)
 Facility Management
 Ver- und Entsorgungsanlagen
 76344 Eggenstein - Leopoldshafen

 Evgenij Kremer
Tel.: 0721/ 608 - 25240
E-Mail: Evgenij.kremer@kit.edu

Simon Haas
Tel: 0721/ 608 - 22888
E-Mail: Simon.haas@kit.edu

B I E T E R :

 ......................................................
  (Firmenstempel)/ Name

Das Leistungsverzeichnis umfasst 39 Seiten.

### Bereich 0 Vorbemerkungen

#### Abschnitt 0.1 Einleitung

*Hinweis*
Das KIT ist am Campus Nord in Eggenstein-Leopoldshafen
der
Betreiber eines 20 kV Netzes für die Stromversorgung
der am
Standort angesiedelten Großforschungsbereiche und
Institute.

Das Netz besteht aus mehreren 20 kV
Transformatorstationen,
welche durch 20kV-Ringkabel angebunden sind.

Auf dem KIT Campus Nord wird eine neue 20kV
Mittelspannungsschaltanlage benötigt, welches
unteranderem
für den Anschlusses eines Versuchsnetzes benötigt wird.

Die neue 20 kV-Schaltanlage soll in das bestehende
Gebäude
Bau 686 eingebaut werden; siehe Anlage 02

#### Abschnitt 0.3 Vorhandene Infrastruktur 20 kV Station

*Hinweis*
Lage
Der Bau 686 zur Aufstellung der neuen 20 kV
Schaltanlage
befindet sich am KIT Campus Nord und ist in der Anlage
01
dargestellt.

Räumlichkeiten im Bau 686
Im Bau 686 befindet sich bereits eine
Mittelspannungsschaltanlage und aufgrund der
Erweiterungsbedarfe muss im angrenzenden Nebenraum die
neue Schaltanlage aufgestellt werden. siehe Anlage 02;
 Dieser Raum besitzt bereits mittig Durchführungen in
den
Kabelkeller, welche für den Anschluss der neuen Kabel
für die
Schaltanlage genutzt werden müssen. Die in den Boden
befindlichen Durchführungen müssen vorrangig für die
Durchführungen der Kabel genutzt werden, deshalb muss
die
Ausrichtung der Anlage diesbezüglich optimiert werden.

Zugänglichkeit bestands Räumlichkeiten:
siehe Anlage 03

Anbindung an Bestandsanlagen:
Bei der Auslegung der neuen 20 kV-Station sind folgende
Anbindungen an Bestandsanlagen zu berücksichtigen:

Vorhandene Steuerspannung DC-Versorung 220V
Schnittstelle zur vorhandenen Leittechnik

#### Abschnitt 0.4 Allgemeine Vorschriften

*Hinweis*
Allgemeines

Des Weiteren gelten die einschlägigen am Abgabetag
gültigen
Normen und Bestimmungen der Bundesrepublik Deutschland.
Insbesondere sind die betroffenen DIN VDE- und DIN
IEC-Vorschriften, die UVV der Berufsgenossenschaften,
Gesetz
über technische Arbeitsmittel
(Gerätesicherheitsgesetz),
Umweltschutzbestimmungen, Betriebssicherheitsverordnung
und AGI-Arbeitsblätter zu beachten.

Für Ausrichtung von elektrotechnischen Arbeiten müssen
DIN
EN IEC 61936-1 ,,Projektierung und Errichtung von
elektrischen
Starkstromanlagen in Netzen mit Spannungen über 1 kV"
und
DIN VDE 0100 ,,Errichten von Niederspannungsanlagen"
einbezogen werden

Der Auftragnehmer garantiert deren Einhaltung und
haftet für
Folgen aus der Nichteinhaltung.

Montage der Anlagen
Der Auftragnehmer hat für die Zeit der Montage und
Inbetriebnahme einen verantwortlichen Baustellenleiter
vorzuhalten. Der Baustellenleiter muss während der
Montagezeit und Inbetriebnahme der Anlagen auf der
Baustelle
anwesend sein und ist verantwortlich für Koordination
aller auf
der Baustellle arbeitenden Personen, welche im Auftrag
des
Auftragsnehmers beschäftigt sind.

Anforderungen an den Baustellenleiter oder dessen
Stellvertreter:

sehr gute Deutschkenntnisse in Word und Schrift
(Muttersprache oder Sprachzertifikat C1)
Elektrofachkraft mit Zulassung/Eignung für Arbeiten an
Spannungen größer 1000V (VDE 0105)

Die Anlagen können nach erfolgter Einweisung und
Erteilung
der Arbeitserlaubnis selbstständig montiert werden. Die
Arbeiten sind mit dem Auftraggeber abzustimmen. Für
sämtliche Arbeiten ist eine Arbeitserlaubnis des
Auftraggebers
erforderlich. Die Inbetriebnahme erfolgt gemeinsam mit
dem
Auftraggeber oder von im beauftragte Personen.

Unfallverhütung / Koordination vor Ort
Für alle Arbeiten in oder an den elektrischen Anlagen
sind die
gültigen Vorschriften und Normen zu beachten.
Insbesondere
sind die VDE 0105, Teil 100 für Arbeiten in der Nähe
unter
Spannung stehender Teile sowie die Vorschriften der
Berufsgenossenschaften zu beachten.

Der Auftragnehmer ist verpflichtet, die
Unfallverhütungsvorschriften und die allgemein
anerkannten
sicherheitstechnischen und arbeitsmedizinische Regeln
einzuhalten.

Bauseits wird kein SiGeKo beauftragt. AN muss
Sicherheitskoordination über alle Ümfänge übernehmen.

Der Bauleiter muss weisungsbefugt gegenüber dem
eingesetzten Personal des Unternehmers sein.

Vor Beginn der Arbeiten hat der Baustellenleiter an
einer
örtlichen Ein -/ Unterweisung durch den
Anlagenverantwortlichen teilzunehmen und die hierbei
erhaltenen Informationen an die betroffenen
Mitarbeiter des
Auftragnehmers weiterzuleiten.

Die Ein -/ Unterweisung ist von dem Unterwiesenen
gegenzuzeichnen.

Baustelle und Zufahrt
Die Zufahrt zur Baustelle erfolgt über das KIT-Gelände
Campus
Nord und ist mit LKW benutzbar. Alle notwendigen
verkehrrechtlichen Genehmigungen sind bei den
zuständigen
Behörden einzuholen.

Die Sicherheitsbestimmungen des KIT sind vom
Auftragnehmer
zu befolgen.

Zum Umfang der Montage gehört das regelmäßige Reinigen
des gesamten Montagebereiches der 20 kV Station mit
einem
Industriestaubsauger. Mit dieser Maßnahme soll die
Verschmutzung der gelieferten Anlagen während der
Montage
eingedämmt werden.

Die vom Auftragnehmer genutzten Baustellenflächen und
Arbeitsbereiche sind mindestens wöchentlich einmal zu
reinigen. Alle aus den Leistungen des Auftragnehmers
herrührenden Schutt-, Abfall- und
Verpackungsmaterialien sind
- soweit nicht separat beschrieben - vom Auftragnehmer
auf
eigene Kosten jeweils kurzfristig abzufahren und
geordnet zu
entsorgen.

Der Auftragnehmer darf nur die ihm vom Auftraggeber
genehmigten Lager- und Arbeitsplätze in Räumen oder auf
Freiflächen benutzen. Sobald es der Baufortschritt
zulässt, sind
die Aufbaustellen wieder zu räumen und in den früheren
Zustand zurückzuführen.

Der Auftragnehmer hat dafür Sorge zu tragen, dass an
den
vorhandenen Betriebseinrichtungen keine Schäden
entstehen
und alle Betriebsstätten während der Montagearbeiten
gefahrlos
erreichbar sind.

Während des Montagezeitraums ist eine Sanitäre
Einrichtung
bsp. Chemietoilette aufzustellen.

Der Auftragnehmer haftet für alle von ihm verschuldeten
Schäden an Einrichtungen im Bereich der Baustelle.
Gegen
Diebstahl nicht eingebauter Bauteile oder deren
Beschädigungen gleich welcher Art hat sich der
Auftragnehmer
auf eigene Kosten zu versichern.

Übernachtungen des für den Auftragnehmer tätigen
Personals
sind auf dem gesamten Gelände des KIT nicht zulässig.

Ver- und Entsorgung der Baustelle
Siehe Baustellenordnung KIT.

#### Abschnitt 0.5 Planunterlagen

*Hinweis*
Dieser Ausschreibung liegen folgende Unterlagen bei:

Anlage 01 : Lageplan
Anlage 02 : Bau 686 Gebäudeplan für neue Schaltanlage
Anlage 03 : Bau 686 Bestand Bilderdokumentation
Anlage 04 : Bau 686 MS-Anlage Übersichtsschaltplan
Anlage 05 : Bau 686 MS-Raum bemaßt

### Bereich 1 Mittelspannungsschaltanlage

*Hinweis*
Allgemeine Bestimmungen,
Vorschriften, Standards

Die Einbringung der Komponenten/
Felder erfolgt durch den Auftragnehmer
in eigener Verantwortung von der
Anlieferung über das Abladen bis zum
Transport an den Aufstellungsplatz (ca.
1,2 Meter über OG). Sollte dazu eine
Demontage vom Geländer an dem
vorhandenen Podest erforderlich sein, so
ist dies mit dem Auftraggeber ca. 14
Tage vorher abzustimmen.

Gefordert ist eine neue fabrikfertige
typgeprüfte und luftisolierte
Mittelspannungs-schaltanlage nach
IEC 62271-200, metallgekapselt mit
Betriebsverfügbarkeitsklasse LSC 2B
und Schottungsklasse PM

Die luftisolierten Schaltfelder sollen
sich durch eine besonders formstabile
und Platz sparende Konstruktion in
Einschubtechnik auszeichnen

Druckentlastung über Absorber nach
oben in den Schaltanlagenraum

Insgesamt muss die Schaltanlage, mit
Niederspannungsschrank, metallisch von
einander getrennte Schotträume
besitzen. Trotz des hohen
Schottungsgrades muss allerdings zu
allen Komponenten in der Schaltanlage
ein einfacher Zugang bestehen.

Die Schaltanlagenfront muss 3-fach
geteilt sein und 3 separate Zugänge zu
folgenden Funktionsräumen bieten:
1. Niederspannungsschrank,
2. Hauptschaltgerät auf einem Einschub,
3. Kabelanschlussraum.

Durch die funktionale Frontgestaltung
müssen die Funktionsräume innerhalb
der Schaltfelder für Kontrollzwecke,
Inspektionen und Montagearbeiten sehr
leicht und unabhängig voneinander
zugänglich sein.

Der Kabelanschlussraum ist so
auszulegen, dass auch für
Hochstromfelder keine zusätzlichen
Kabelanschlussfelder und keine
Montagegänge hinter der Schaltanlage
erforderlich sind.

1.2 Auflistung der wichtigsten
Hauptmerkmale

- Luftisoliert,
- Fabrikfertig und vollständig,
- Erfolgreicher Nachweis zur
Störlichtbogenqualifikation nach IEC
62271-200,
- Betriebsverfügbarkeit: LSC 2B,
- Schottungsklasse: PM (Partition Metal),
- Benutzerfreundliche Bedienung,
- Lange wartungsfreie Betriebszeiten,
- Komplett metallgekapselt,
- Druckfeste Hubtüre am
Leistungsschalter mit hohen
Bedienkomfort über Hebemechanismus,
- Doppelblechschottung von Feld zu Feld.
Im Fall eines inneren Störlichtbogens
keine Beschädigungen in den
Nachbarfelder,
- Minimierter Einsatz von Isolierstoffen,
- Leistungsschalter in Einschubtechnik,
- Stabile Konstruktion mit 3-fach geteilter
Front,
- Separater Zugang zum
Kabelanschlussraum,

- Modulare Bauweise, beidseitig
erweiterbar,

1.3 Montage und Zugänglichkeit

Alle Montagevorgänge sollen
grundsätzlich, trotz Schottungen, von
vorne möglich sein. Der
Kabelanschlussraum soll eine
separate Zugangstür von vorne haben.
Die horizontale Schottplatte einschließlich
der Traverse zwischen dem
Leistungsschalter- und
Kabelabgangsraum soll herausnehmbar
sein um den Kabelanschluss und die
Sammelschienenmontage vor Ort zu
erleichtern.

Die Montage der Sammelschiene soll von
der Feldvorderseite möglich sein und
muss nicht von der Feldoberseite
erfolgen.

1.4 Kabelanschlussbereich

Der Kabelanschluss der Phasen L1, L2
und L3 muss von vorne betrachtet,
von links nach rechts, nebeneinander
angeordnet sein.

Alle Kabelzuführungen, einschließlich der
Steuer- und Überwachungskabel zum
Niederspannungsschrank, müssen von
unten erfolgen.

Für Schaltfelder = 2500A sollen bis zu 4
Mittelspannungskabel als
Einleiterkunststoffkabel bis 400 mm² pro
Phase installiert werden können.

Die Bodenplatte ist generell geschlossen
auszuführen, um auch sicherzustellen,
dass die Druckentlastung des
Schaltfeldes komplett nach oben erfolgt.
Die Bodenplatte ist auf Höhe der
Kabeldurchführungen zu teilen und mit
Kunststoffdurchführungen zu versehen.
Im Schaltfeld sind bereits
Kabel-Befestigungsklammern, oberhalb
der Bodenplatte, zur Kabelbefestigung
vorzusehen.
Der Schutzgrad der Bodenplatte soll
damit IP3X betragen.

1.5 Konstruktionsmerkmale

Die Schaltfelder müssen grundsätzlich
rechts und links erweiterbar sein. Im
Falle einer Störung müssen
Schaltfelder innerhalb des
Anlagenverbundes austauschbar sein.

Alle Bedienhandlungen sind nur bei
geschlossener und verriegelter
Hachspannungstür möglich
Druckfeste Schottwände
Einsatz von wartungsfreie
Vakuum-Leistungsschaltern
Standard-Schutzgrad IP3XD
Metallische Kapselung, geerdete
Blenden und Schottwände

1.6 Mechanische Bedienung und
Anzeigen

Alle Schaltzustände des Schaltfeldes
sollen mechanisch an der
Schaltanlagenfront angezeigt werden.
Der Benutzer soll bei manuellen
mechanischen Schalthandlungen am
Schaltfeld durch eine farbige
Bedienoberfläche mit Symbolen geführt.

Bei geschlossener Front sollen folgende
Betriebszustände erkennbar sein:
- Leistungsschalter EIN/AUS,
- Leistungsschalter Feder
gespannt/Entspannt,
- Betriebs-Trennstellung des Einschubes
durch das Sichtfenster,
- Mechanischer Schaltspielzähler am
Leistungsschalter,
- Erderstellungsanzeige EIN/AUS.

Alle Bedienvorgänge sollen bei
geschlossener Schaltanlagenfront
mechanisch für den Vorortbetrieb
möglich sein.

- Bedienung des Leistungsschalter,
- Bedienung des Erdungsschalters,
- Verfahren des Einschubes in die
verschiedenen Betriebsstellungen,
- Handaufzug des
Leistungsschalterantriebes.

1.7 Verriegelung und Koordinierung

Eine sichere Bedienung der Schaltanlage
ist durch die Erfüllung der
Verriegelungsbedingungen nach IEC
62271-200 / EN 62271-200 zu
gewährleisten.

Es wird ein vollständiges
Verriegelungssystem gefordert, das den
nachstehenden Bedingungen entspricht:

- Das ein- und ausfahren des
Leistungsschaltereinschubes ist nur bei
ausgeschaltetem Leistungsschalter
möglich.
- Das Einfahren des Einschubes ist
möglich, wenn die Steckverbindung vom
Leistungsschalter zum
Niederspannungsschrank hergestellt ist.
Diese Verriegelung ist mechanisch
auszuführen.
- Das Einstecken der Steckverbindung
vom Leistungsschalter zum
Niederspannungsschrank darf nur
möglich sein, wenn der Einschub in
Testposition steht.
- Das Einschalten des Erdungsschalters
ist nur möglich, wenn sich der Einschub
in der Teststellung befindet oder aus dem
Raum herausgefahren ist.
- Das Einfahren des
Schaltanlageneinschubes ist nur möglich,
wenn der Erder eingeschaltet ist.
- Das Ausfahren des
Schaltanlageneinschubes ist nur möglich,
wenn der Transportwagen vor dem
Schaltfeld steht und die Steckverbindung
vom Leistungsschalter zum
Niederspannungsschrank gelöst wurde.

Die mechanische Bedienung des
Einschubs und des Erdungsschalters
sollen als Schaltfehlerschutz einem
kraftlosen Abfrageverriegelungssystem
unterliegen.

Vor der Bedienöffnung der
Erderbetätigung soll ein Vorhängeschloss
eingehängt werden können.

Die metallischen Verschlussblenden
(Shutter) vor den fest eingebauten
Einfahrgegenkontakten sollen
unabhängig von einander geöffnet
werden können. Als Schutz vor dem
Öffnen der Verschlussblenden soll es an
den Betätigungshebeln der
Verschlussblenden die Möglichkeit geben
Vorhängeschlösser einzusetzen.

1.8 Schaltgeräte

Schaltgerät und Schaltfeld - zu einer
Funktionseinheit kombiniert.

1.8.1 Vakuum-Leistungsschalter

Im Schaltfeld soll ein wartungsarmer
Vakuum-Leistungsschalter in
Einschubtechnik eingesetzt werden. Er
soll sich durch eine kompakte Bauweise,
kleine Abmessungen, gute
Benutzerführung sowie modernes
funktionales Industriedesign
auszeichnen.

Die Vakuumkammern sollen den letzten
Stand der Technik entsprechen und eine
Schalthäufigkeit von mindestens 10.000
Schaltzyklen bei Bemessungsstrom
erfüllen.

Der Antrieb des Leistungsschalters soll in
zwei Grundformen als Handfederantrieb
oder Motorfederantrieb geliefert werden
können.

Grundsätzlich soll der
Vakuum-Leistungsschalter wie folgt
ausgestattet sein:
- mit zuverlässigem
Einwellen-Federbetätigung,
- mit mechanisch stabilem
Stützerbauprinzip im Polgehäuses
(Säulenausführung mit doppelter
Befestigung der Pole am
Antriebsgehäuse),
- keine freistehende Polsäule,
- mit kraftfreier und damit stressfreier
Lagerung der Vakuumschaltkammer,
- keine vergossenen Schaltkammern im
Polgehäusen,
- mit Antriebsgehäuse aus Metall,
geerdet,
- mit Schutzgehäuse um die einzelnen
Pole als mechanischen und
dielektrischen Schutz,
- mit mechanischer Stellungsanzeige des
Leistungsschalters,
- mit mechanischer Stellungsanzeige für
die Einschaltfeder,
- mit einem mechanischen
Schaltspielzähler,
- mit einer mechanischer Betätigung
Leistungsschalters EIN/AUS,
- mit der Möglichkeit zum manuellen
Spannen der Einschaltfeder, für den
Notbetrieb ohne Hilfsspannung,
- mit Nennschaltfolge für Automatische
Schnellwiedereinschaltung,
- mit 64-poliger Steckverbindung für
Steuerung und Überwachung,
- mit mechanischer Verriegelung des
64-poligen Steckers mit der
Feldverriegelung:
a) Der Einschub kann nur in die
Betriebsstellung gefahren werden, wenn
der Stecker gesteckt ist.
b) Der Stecker kann nur in der
Teststellung gesteckt oder gezogen
werden.
- Separate Ablage für die
Steckverbindung, wenn der
Leistungsschalter entnommen werden
muss.

1.8.2 Erdungsschalter

Im Leistungsschalterfeld ist ein
einschaltfester Erdungsschalter im
Abgang zu integrieren. Das Schalten des
Erdungsschalters soll über einen
Steckhebel möglich sein.
Die Stellungsmeldung soll mechanisch
separat zur Anlagenfront geführt werden
und soll als eine direkte mechanische
Rückmeldung von der Schaltachse des
Erdungsschalters ausgeführt werden.

1.9 Verfügbarkeit

Die luftisolierte Leistungsschalteranlage
soll ein modulares Systemverhalten
zeigen. Mit einfachen Handgriffen,
gegeben durch die Doppelblechschottung
von Feld zu Feld, lässt sich in kurzer Zeit
- zum Beispiel bei
Erweiterungsmaßnahmen - die
Schaltanlagenkonfiguration erweitern.

Wartungsmaßnahmen sollen sich auf
einfache Schmiertätigkeiten an
beweglichen Schaltgeräteteilen
beschränken. Die Betriebs- und
Montageanleitung ist entsprechend im
Angebotsfall vorzulegen.

Sollte der ungewöhnliche Fall eines
inneren Störlichtbogens auftreten, so soll
der Fehler, durch die hoch wirksame
Doppelblechschottung (von Feld zu Feld
und an den Schaltanlagenenden) und
durch die druck- und gasdichten
Durchführungen im
Sammelschienenbereich (im
Lieferumfang immer enthalten) auf das
betroffene Schaltfeld beschränkt bleiben.

1.10 Entsorgung

Bei der Konstruktion der Schaltanlage
soll ein besonderer Schwerpunkt auch
auf die Entsorgung am Ende der
Betriebszeit gelegt werden. Deshalb
müssen alle Bauteile/ Komponenten mit
unterschiedlichen Materialien
voneinander mechanisch lösbar sein.

1.11 Bestimmungen, Vorschriften und
Standards:

Die Schaltanlage soll in allen Teilen die
geltenden Normen und Bestimmungen
erfüllen:

Schaltanlage:
IEC 62271-200 / EN 62271-200,
Störlichtbogen-Qualifikation:
IEC 62271-200 / EN 62271-200,
Erdungsschalter:
EC 62271-102 / EN 62271-102,
Mehrzweck-Lasttrennschalter:
IEC 60265-1 / EN 60265-1,
Lasttrennschalter-Sicherungs-Kombinati
n:
IEC 62271-105 / EN 62271-105,
Leistungsschalter:
IEC 62271-100 / EN 62271-100,
Vakuum-Schütz:
IEC 60470 / EN 60470,
Stromwandler:
IEC 60044-1 / EN 60044-1,
Spannungswandler:
IEC 60044-2 / EN 60044-2,
Spannungsprüfsysteme:
IEC 61243-5,
Berührungs-, Fremdkörper- und
Wasserschutz:
IEC 60529 / EN 60529,
Aufstellung:
HD 637 S1,
Betrieb elektrischer Anlagen:
EN 50110-1,
Umgebung und Betriebsbedingungen:
IEC 60694 / EN 60694 (in Zukunft IEC
62271-1).

Temperatur der umgebenden Luft:
Höchstwert: 40 °C,
Durchschnittswert über 24 Stunden: 35
°C,
Tiefstwert Innenraum: + 5 °C,
Aufstellungshöhe bis: 1000 m.

2. Schaltanlage

2.1 Anlagenweite Merkmale

Metallgekapselte
Mittelspannungsschaltanlage für
Innenraum-Aufstellung, mit:

- Leistungsschalter in Einschubtechnik,
- Schaltanlagen - Klassifizierung: LSC
2B,
- Schottungsklasse: PM (Partition Metal),
- Störlichtbogenfeste
Doppel-Stahlblechschottung von Feld zu
Feld,
- Felder aus verzinkten Blechen in
formstabiler Nietkonstruktion,
- Türen mit verzahnter (druckfester)
Schließung
- Farbanstrich: einheitlich RAL XXX (je
nach Hersteller Standard),
- Druckentlastung: nach oben, über
Absorber
- Schutzgrad: IP 3X,
- Türanschlag: links.

2.2 Technische Daten
Bemessungs-Spannung: 24 kV,
Bemessungs-Betriebsspannung: 20 kV,
Bemessungs-Frequenz [Hz]: 50,
Bemessungs-Kurzzeit-Stehwechselspan
ung:
50 kV,
Bemessungs-Stehblitzstoßspannung:
125 kV,
Bemessungs-Kurzzeitstrom: mind.16 kA,
Bemessungs-Kurzschlussdauer: 3 s,
Bemessungs-Stoßstrom: 63 kA,
Bemessungs-Sammelschienenstrom:
2500 A,

Hilfsspannungen:
Steuerung: 220 V DC,
Motor: 220 V DC,
Schutz-/Leittechnik: 220 V DC,

2.3 Personenschutz
Die Schaltanlage wird mittig im Raum
aufgestellt, damit ein rückseitiger
Durchgang besteht.
Störlichtbogen Qualifikation
Qualifikation IAC: AFLR,
Störlichtbogendauer: 1 s.

2.4 Feldabmessungen mit Anbauten

Abmessungen bei 24kV:
,
Maximale Feldhöhe: 3000 mm,
Feldtiefe: max. 2000 mm,
Feldbreite bis 1250A: 800 mm,
Feldbreite bei 1600A-2500A: 1000 mm.

2.5 Aufstellung im Raum

Aufstellung der Schaltanlage mittig im
Raum keine Wandaufstellung also von
Vorder- und Rückseite Begehbar.
Raumhöhe: 4500mm
Mindestabstand zur Gebäuderückwand:
größer 1000mm

#### Abschnitt 1.1 Abgangsfeld ohne Spannungswandler

**1.1.1 Leistungsschalter 630A**
Leistungsschalter 630A

Eingebaut:
- Vakuum-Leistungsschalter auf Einschub,
mit elektromechanischem Blindschaltbild
- Abgangserdungschalter Festeinbau,
- Mechanische Verriegelung zwischen
Einschub-Leistungsschalter und Erdungsschalter,
- Mechanische Betätigung des Leistungsschalters bei
geschlossener Tür (Hand-Not-Betätigung): Ein/Aus
- Koppelelektrode für kapazitives Spannungsprüfsystem
- Stromwandler im Abgang,
- Niederspannungsschrank,
- Anzahl Kabel pro Phase: 2.

Technische Daten:
Bemessungs-Abgangsstrom: 630 A.

Federspeicherantrieb mit Motor: 220 V DC,
Schaltfolge: O-0,3s-CO-3min-CO,
Steuerspannung Ein-/Ausschaltung: 220 V DC,
Hilfsschalterblock: verdrahtet auf Klemmleiste,
Einschub Leistungsschalter: Handantrieb,
Einschub Stellungsmeldeschalter.

Erdungsschalter (Abgang)
Antrieb am Erder: Handbetätigung,
Hilfsschalterblock: verdrahtet auf Klemmleiste.

Stromwandler
Stromwandler  im Abgang Einbau in Phase: L1 - L2 - L3.

3 St. Vollverguss-Blockstromwandler
gemäß DIN 42600 Teil 8 (schmale Bauform)
Übersetzung Stromwandler: 600A/1A 5P20/10VA.

1 St. teilbare Kabelumbauwandler für Erdschlussschutz
Zur Montage unterhalb des Schaltfeldes
Übersetzung Stromwandler: 60A/1A 1FS10/1,25VA.

Niederspannungsschrank

Mehrere Leitungsschutzschalter mit Hilfskontakten zur
Absicherung des Steuer-/Schutzstromkreises und des
Motorantriebes nach Vorgabe.

1 St. Distanzschutzgerät SIPROTEC 5 Fabrikat Siemens
Typ 7SA86 mit Produkt-Code P1A324681 für Anbindung an
das
bauseitige vorhandene Stationsleittechnik mittels LWL
Kabelring inklusive Verkabelung zwischen Schaltfelder
und
Leittechnikschrank.

1 St. Integriertes kapazitivers Spannungsanzeigesystem
nach
IEC 61243-5.

Alle Meldungen, Schalterstellungen, Strom- und
Spannungswerte sind auf Klemmleiste oder
multifunktionale
Schutzgerät gemäß TAB Netze BW und Schaltplantypicals
aufzulegen.
Messertrennklemmen, Prüfbuchsen und Klemmentypen sind
nach Vorgaben auszuführen.
Menge: 4,000 Stk

**1.1.2 Leistungsschalter mindestens 1600A**
Feldtyp Leistungsschalter mindestens 1600A

Eingebaut:
- Leistungsschalter auf Einschub,
mit elektromechanischem Blindschaltbild
- Abgangserdungschalter Festeinbau,
- Mechanische Verriegelung zwischen Einschub
Leistungsschalter und Erdungsschalter,
- Mechanische Betätigung des Leistungsschalters bei
geschlossener Tür (Hand-Not-Betätigung): Ein/Aus,
- Koppelelektrode für kapazitives Spannungsprüfsystem
- Stromwandler im Abgang,
- Niederspannungsschrank,
- Anzahl Kabel pro Phase: 4,

Technische Daten:
Bemessungs-Abgangsstrom: mindestens1600 A.

Leistungsschalter
Federspeicherantrieb mit Motor: 220 V DC,
Schaltfolge: 0-0,3s-CO-3min-CO,
Steuerspannung Ein-/Ausschaltung: 220 V DC,
Hilfsschalterblock: verdrahtet auf Klemmleiste,
Einschub Leistungsschalter: Handantrieb,
Einschub Stellungsmeldeschalter.

Erdungsschalter (Abgang)
Antrieb am Erder: Handbetätigung,
Hilfsschalterblock: verdrahtet auf Klemmleiste.

Stromwandler
Stromwandler im Abgang Einbau in Phase: L1 - L2 - L3.

3 St. Vollverguss-Blockstromwandler
gemäß DIN 42600 Teil 8 (schmale Bauform)
Übersetzung Stromwandler: 1600/1 A 5P 20/10 VA.

Niederspannungsschrank
Mehrere Leitungsschutzschalter mit Hilfskontakten zur
Absicherung des Steuer-/Schutzstromkreises und des
Motorantriebes nach Vorgabe.

1 St. Distanzschutzgerät SIPROTEC 5 Fabrikat Siemens
Typ 7SA86 mit Produkt-Code P1A324681 für Anbindung an
das
bauseitige vorhandene Stationsleittechnik mittels LWL
Kabelring inklusive Verkabelung zwischen Schaltfelder
und
Leittechnikschrank.

1 St. Integriertes kapazitivers Spannungsanzeigesystem
nach
IEC 61243-5.

Alle Meldungen, Schalterstellungen, Strom- und
Spannungswerte sind auf Klemmleiste oder
multifunktionale
Schutzgerät gemäß TAB Netze BW und Schaltplantypicals
aufzulegen.
Messertrennklemmen, Prüfbuchsen und Klemmentypen sind
nach Vorgaben auszuführen.
Menge: 1,000 Stk

#### Abschnitt 1.2 Abgangsfeld mit Spannungswandler

**1.2.1 Leistungsschalter 630A**
Feldtyp Leistungsschalterfeld 630A

Eingebaut:
- Vakuum-Leistungsschalter auf Einschub
mit elektromechanischem Blindschaltbild
- Abgangserdungschalter Festeinbau,
- Mechanische Verriegelung zwischen Einschub
Leistungsschalter und Erdungsschalter,
- Mechanische Betätigung des Leistungsschalters bei
geschlossener Tür (Hand-Not-Betätigung): Ein/Aus,
- Koppelelektrode für kapazitives Spannungsprüfsystem
- Stromwandler im Abgang (Messung, Schutz),
- Spannungswandler im Abgang,
- Niederspannungsschrank,
- Anzahl Kabel pro Phase: 2.

Technische Daten:
Bemessungs-Abgangsstrom: 630 A.

Leistungsschalter
Federspeicherantrieb mit Motor: 220 V DC,
Schaltfolge: O-0,3s-CO-3min-CO,
Steuerspannung Ein-/Ausschaltung: 220 V DC,
Hilfsschalterblock: verdrahtet auf Klemmleiste,
Einschub Leistungsschalter: Handantrieb,
Einschub Stellungsmeldeschalter.

Erdungsschalter (Abgang)
Antrieb am Erder: Handantrieb,
Hilfsschalterblock: verdrahtet auf Klemmleiste.

Spannungswandler
3 St. Vollverguss-Spannungswandler,
Bauform gemäß DIN 42600 Teil 9 (schmale Bauform),
Übersetzung Spannungswandler: 20kV/v3, 100V/v3, 100V/3,
Spannungswandler-Wicklung: Klasse 1 / 75 VA,
EN-Wicklung: Klasse 3P / 60VA.

Stromwandler
Stromwandler (Kern 1) im Abgang Einbau in Phase:
L1 - L2 - L3.
Stromwandler (Kern 2) im Abgang Einbau in Phase:
L1 - L2 - L3.

3 St. Vollverguss-Blockstromwandler
gemäß DIN 42600 Teil 8 (schmale Bauform)
Übersetzung Stromwandler: 600/5/1 A,
Stromwandler-Kern 1: 600 A / 5 A / 0,5S FS5 / 10 VA,
Stromwandler-Kern 2: 600 A / 1 A / 5P 20 / 10 VA.

1 St. teilbarer Kabelumbauwandler für Erdschlussschutz.
Zur Montage unterhalb des Schaltfeldes
Übersetzung Stromwandler: 60/1 A 1FS10/1,25VA

Niederspannungsschrank
Mehrere Leitungsschutzschalter mit Hilfskontakten zur
Absicherung des Steuer-/Schutzstromkreises und des
Motorantriebes nach Vorgabe.

1 St. Distanzschutzgerät SIPROTEC 5 Fabrikat Siemens
Typ 7SA86 mit Produkt-Code P1A324681 für Anbindung an
das
bauseitige vorhandene Stationsleittechnik mittels LWL
Kabelring inklusive Verkabelung zwischen Schaltfelder
und
Leittechnikschrank.

1 St. Integriertes kapazitivers Spannungsanzeigesystem
nach
IEC 61243-5.

1 ST. Hutschienenzähler mit MID-Zulassung und M-Bus
Anbindung

Alle Meldungen, Schalterstellungen, Strom- und
Spannungswerte sind auf Klemmleiste oder
multifunktionale
Schutzgerät gemäß TAB Netze BW und Schaltplantypicals
aufzulegen.
Messertrennklemmen, Prüfbuchsen und Klemmentypen sind
nach Vorgaben auszuführen.
Menge: 5,000 Stk

#### Abschnitt 1.03 Kupplungsfeld

**1.03.1 Längskupplung SS2A**
Längskupplung

Eingebaut:
- Vakuum-Leistungsschalter auf Einschub
mit elektromechanischem Blindschaltbild
- Abgangserdungsschalter Festeinbau
- Mechanische Betätigung des Leistungsschalters bei
geschlossener Tür (Hand-Not-Betätigung): Ein/Aus,
- Koppelelektrode für kapazitives Spannungsprüfsystem
- Stromwandler im Abgang,
- Niederspannungsschrank,
- Verbindung zu Längskupplung SS2B mit Kabel

Technische Daten:
Bemessungsstrom: mindestens 1600 A.

Federspeicherantrieb mt Motor: 220 V DC,
Schaltfolge: 0-0,3s-CO-3min-CO,
Steuerspannung Ein-/Ausschaltung: 220 V DC,
Hilfsschalterblock: verdrahtet auf Klemmleiste,
Einschub Leistungsschalter: Handantrieb,
Einschub Stellungsmeldeschalter.

Erdungsschalter (Abgang)
Antrieb am Erder: Handbetätigung
Hilfsschalterblock: verdrahtet auf Kemmleiste

Stromwandler
Stromwandler im Abgang Einbau in Phase:
L1 - L2 - L3.

3 St. Vollverguss-Blockstromwandler
gemäß DIN 42600 Teil 8 (schmale Bauform)
Übersetzung Stromwandler: 1600/1A 5P20/10VA

Niederspannungsschrank

Mehrere Leitungsschutzschalter mit Hilfskontakten zur
Absicherung des Steuer-/Schutzstromkreises und des
Motorantriebes nach Vorgabe.

1 St. Distanzschutzgerät SIPROTEC 5 Fabrikat Siemens
Typ 7SA86 mit Produkt-Code P1A324681 für Anbindung an
das
bauseitige vorhandene Stationsleittechnik mittels LWL
Kabelring inklusive Verkabelung zwischen Schaltfelder
und
Leittechnikschrank.

1 St. Integriertes kapazitivers Spannungsanzeigesystem
nach
IEC 61243-5.

Alle Meldungen, Schalterstellungen, Strom- und
Spannungswerte sind auf Klemmleiste oder
multifunktionale
Schutzgerät gemäß TAB Netze BW und Schaltplantypicals
aufzulegen.
Messertrennklemmen, Prüfbuchsen und Klemmentypen sind
nach Vorgaben auszuführen.
Menge: 1,000 St

**1.03.2 Längskupplung SS2B**
Längskupplung SS2B

Eingebaut:
- mit Trenneinschub mit elektromechanischem
Blindschaltbild
- Abgangserdungsschalter Festeinbau
- Koppelelektrode für kapazitives Spannungsprüfsystem
- Niederspannungsschrank,
- Verbindung zu Längskupplung SS2A mit Kabel

Technische Daten:
Bemessungsstrom mindestens 1600 A.
Einschub Stellungsmeldeschalter.

Erdungsschalter (Abgang)
Antrieb am Erder: Handbetätigung
Hilfsschalterblock: verdrahtet auf Kemmleiste

Niederspannungsschrank

Mehrere Leitungsschutzschalter mit Hilfskontakten zur
Absicherung des Steuer-/Schutzstromkreises und des
Motorantriebes nach Vorgabe.

1 St. Integriertes kapazitivers Spannungsanzeigesystem
nach
IEC 61243-5.

Alle Meldungen, Schalterstellungen, Strom- und
Spannungswerte sind auf Klemmleiste oder
multifunktionale
Schutzgerät gemäß TAB Netze BW und Schaltplantypicals
aufzulegen.
Messertrennklemmen, Prüfbuchsen und Klemmentypen sind
nach Vorgaben auszuführen.
Menge: 1,000 St

#### Abschnitt 1.04 Messfeld

**1.04.1 Messfeld**
Sammelschienenmessung

Eingebaut:
- Ausziehbare Spannungswandler auf Messeinschub mit
Primärsicherungen
- Niederspannungsschrank,

Technische Daten:

Bemessungsstrom Schienensystem: 2500 A.

Sammelschienen-Spannungswandler
- Ausziehbare Spannungswandler mit  austauschbaren
Primärsicherungen
- Unterbringung der Niederspannungsgeräte im
Niederspannungsschrank

Messwandler:
3 St. Vollverguss-Spannungswandler, einpolig isoliert
gemäß DIN 42600 Teil 9 (schmale Bauform)
Übersetzung Spannungswandler: 20kV/v3, 100V/v3, 100V/3,
Spannungswandler-Wicklung: Klasse 1 / 75 VA,
EN-Wicklung: Klasse 3P / 60VA.

Niederspannungsschrank
Mehrere Spannungsschutz-/Leitungsschutzschalter mit
Hilfskontakten zur Absicherung des
Steuer-/Schutzstromkreises nach Vorgabe.

Alle Meldungen, Schalterstellungen, Strom- und
Spannungswerte sind auf Klemmleiste oder
multifunktionale
Schutzgerät gemäß TAB Netze BW und Schaltplantypicals
aufzulegen.
Messertrennklemmen, Prüfbuchsen und Klemmentypen sind
nach Vorgaben auszuführen.

Zusatz SS2A:
1 ST. Datenlogger BDL CU und SI 31M von Fa. Berg mit
M-Bus
und Modbus Schnittstelle zur Verwendung mit dem
Energiedatenerfassungs und Analysesystem Efficio

1 ST. Netzteil 220V DC / 24V DC

Zusätzlicher Spannungsabgriff
Beim Spannungswandler SS2A müssen die
Spannungsleitungen aus dem Messfeld herausgeführt
werden
und auf Anschlussbuchse für 4mm-Bananenstecker
angeschlossen werden ( siehe Anlage 03).
Menge: 2,000 St

#### Abschnitt 1.06 Trafofeld mit Spannungswandler

**1.06.1 Trafo Leistungsschalterfeld mindestens 1600A**
Trafo Leistungsschalterfeld mindestens 1600A

Eingebaut:
- Leistungsschalter auf Einschub,
- Abgangserdungschalter Festeinbau,
- Mechanische Verrigelung zwischen Einschub
Leistungsschalter und Erdungsschalter,
- Mechanische Betätigung des Leistungsschalters bei
geschlossener Tür (Hand-Not-Betätigung): Ein/ Aus,
- Koppelelektrode für kapazitives Spannungsprüfsystem
- Stromwandler im Abgang (Messung,Schutz),
- Spannungswandler im Abgang,
- Niederspannungsschrank,
- Anzahl Kabel pro Phase: 4,

Technische Daten:

Bemessungs-Abgangsstrom: 1600 A.

Federspeicherantrieb mitvMotor: 220 V DC,
Schaltfolge: 0-0,3s-CO-3min-CO,
Steuerspannung: Ein-/Ausschaltung: 220 V DC,
Hilfsschalterblock: verdrahtet auf Klemmleiste,
Einschub Leistungsschalter: Handantrieb,
Einschub Stellungsmeldeschalter.

Erdungsschalter (Abgang)
Antrieb am Erder: Handantrieb,
Hilfsschalterblock: verdrahtet auf Klemmleiste.

Spannungswandler (Abgang)
3 St.Vollverguss-Spannungswandler, einpolig isoliert
Einbauort hinter der Tür vor den Hochspannungskabeln
Bauform gemäß DIN 42600 Teil 9 (schmale Bauform)
Übersetzung Spannungswandler: 20kV/v3, 100V/v3, 100V/3,
Spannungswandler-Wicklung: Klasse 1 / 75 VA,
EN-Wicklung: Klasse 3P / 60VA.

Stromwandler
Stromwandler (Kern 1) im Abgang Einbau in Phase:
L1 - L2 - L3.
Stromwandler (Kern 2) im Abgang Einbau in Phase:
L1 - L2 - L3.

3 St. Vollverguss-Blockstromwandler
gemäß DIN 42600 Teil 8 (schmale Bauform)
Übersetzung Stromwandler: 1600/5/1 A,
Stromwandler-Kern 1: 1600 A / 5 A / 0,5S FS5 / 10 VA,
Stromwandler-Kern 2 : 1600 A / 1 A / 5P 20 / 10 VA.

1 St. Einteiliger Kabelumbauwandler für
Erdschlussschutz
Zur Montage unterhalb des Schaltfeldes,
Übersetzung Stromwandler: 60/1 A 1FS10/1,25VA,

Niederspannungsschrank
Mehrere Leitungsschutzschalter mit Hilfskontakten zur
Absicherung des Steuer-/Schutzstromkreises und des
Motorantriebes nach Vorgabe.

1 St. Distanzschutzgerät SIPROTEC 5 Fabrikat Siemens
Typ 7SA86 mit Produkt-Code P1A324681 für Anbindung an
das
bauseitige vorhandene Stationsleittechnik mittels LWL
Kabelring inklusive Verkabelung zwischen Schaltfelder
und
Leittechnikschrank.

1 St. Integriertes kapazitivers Spannungsanzeigesystem
nach
IEC 61243-5.

1 ST. Hutschienenzähler mit MID-Zulassung und M-Bus
Anbindung

Alle Meldungen, Schalterstellungen, Strom- und
Spannungswerte sind auf Klemmleiste oder
multifunktionale
Schutzgerät gemäß TAB Netze BW und Schaltplantypicals
aufzulegen.
Messertrennklemmen, Prüfbuchsen und Klemmentypen sind
nach Vorgaben auszuführen.
Menge: 1,000 Stk

#### Abschnitt 1.07 Druckentlastung

**1.07.10 Druckentlastung**
Die beim Störlichtbogen auftretende Druckentwicklung
ist
nach oben in den Schaltanlagenraum über Absorber zu
führen.

Für den Schaltanlagenraum ist im Falle eines
Störlichtbogens innerhalb der Schaltanlage eine
detaillierte
Druckberechnung nach DIN VDE V 0103-100 durchzuführen.
Die Berechnung ist zu dokumentieren.

Alle erforderlichen Maßnahmen sind anhand der
Ergebnisse
der Druckberechnung auszuführen.
Menge: 1,000 psch

### Bereich 5 Gleichstromversorgung

*Hinweis*
Die Gleichspannungsversorgung geschieht durch einen
Bestandsgleichrichterschrank (220V DC Keller). Dieser
ist mit
einem redundanten 60A Gleichrichter ausgestattet.

Die Versorgung der Gleichspannung für die neue
Schaltanlage
ist in einem separaten Verteilerschrank vorzusehen.

25 % Platzreserve ist für weitere Abgänge zu
berücksichtigen.

#### Abschnitt 5.1 Gleichspannungsversorgung 220 V

**5.1.1 Gleichspannung Verteilerschrank**
Für die Steuerspannung ist ein Verteilerschrank im
Schaltanlagenraum einzubauen von welchem die
Schaltfelder
zu versorgen sind. Im Verteilerschrank müssen folgende
Absicherungen je Sammelschienenabschnitt installiert
werden:
- LS-Motorantrieb
- Schutzgerät
- kapazitives Spannungsprüfsystem
- Steuerung
- Meldungen
- Reserve
Menge: 1,000 psch

**5.1.2 Zuleitung Steuerspannung**
Verkabelung der DC-Leitungen von
Bestandsgleichrichterschrank (220V DC Keller) zum
Verteilerschrank und zur Schaltanlage samt allen
notwendigen
Montage- und Installationsmaterial.

Die Kabellänge Bestandsgleichrichterschrank zum
Verteilerschrank in der Anlage beträgt ca. 85 Meter.
Menge: 1,000 psch

### Bereich 7 Längskupplung SS2A mit SS2B

*Hinweis*
Vor Inbetriebnahme der gesamten Elektroinstallation
oder auch von Teilbereichen sind alle vom Auftragnehmer
gelieferten und verlegten Leitungen nach den zur Zeit
gültigen VDE-Vorschriften auf Isolationsfestigkeit
sowie der Schleifenwiderstand zu prüfen.
Die gemessenen Werte sind in einem Messprotokoll
festzuhalten, das bei der Abnahme mit den anderen
Unterlagen abzugeben ist. Schadhafte Leitungen sind
sofort nach Erkennung auf Kosten des Auftragnehmers
auszutauschen.

Alle zu liefernden Kabel und Leitungen sind mit einem
Pauschal
Einheitspreis für gemischte Verlegung inkl.
Befestigungsmaterial anzugeben. Unterschiedliche
Metallnotierungen sowie eventuelle Zuschläge für
Kunststoff
usw. bleiben bis zum Ende der Bauzeit unberücksichtigt.

#### Abschnitt 7.1 Längskupplung

**7.1.1 Herstellung Längskupplung SS2A mit SS2B**
Die Verbindung der zwei Längskupplungsschaltfelder ist
mit
Kabel samt Endverschlüssen und Montagematerial zu
installieren.
Menge: 1,000 psch

### Bereich 9 Prüfungen und Inbetriebnahme

*Hinweis*
Für die zum Liefer- und Leistungsumfang
gehörenden Komponenten sind die
üblichen, herstellerspezifischen,
standardisierten sowie die gemäß VDE
erforderlichen  Abnahmeprüfungen und
Tests und die in den weiteren Sektionen
der Ausschreibung genannten
Werksabnahmetests und -prüfungen
durchzuführen.

Der Auftraggeber akzeptiert die interne
Prüfung des Herstellers (VDE
Stückabnahmeprüfung etc.) und hat das
Recht, an allen Prüfungen teilzunehmen
sowie den Fertigungsfortschritt im Werk
zu kontrollieren.

Der Auftraggeber behält sich außerdem
vor, im Werk eine Überprüfung der
eingebauten Geräte auf
Übereinstimmung mit dem Liefer- und
Leistungsumfang sowie eine
Funktionsprüfung durchzuführen. Die
Bescheinigungen über die
durchgeführten Typenprüfungen sind
dem Auftraggeber auszuhändigen.

Soweit für Anlagenteile keine
Typenprüfzertifikate identischer Anlagen
vorgelegt werden können, sind die
entsprechenden Typenprüfungen zu
Lasten des Auftragnehmers
durchzuführen. Alle Prüfungen sind dem
Auftraggeber mindestens vier Wochen
vor Prüfdatum bekannt zu geben

Alle vom Auftragnehmer gelieferten und
installierten Anlagen werden nach deren
Inbetriebnahme durch den Auftraggeber
und/oder dessen Vertreter förmlich
abgenommen. Die förmliche Abnahme
und damit die Übernahme der Anlagen
erfolgt erst nach Beseitigung der Mängel.

Die Lieferungen und Leistungen des
Auftragnehmers gelten als abgenommen,
wenn die Abnahme gemäß Verfahren der
Abnahme durchgeführt wurde und dabei
folgende Bedingungen erfüllt waren:

Die Gesamtheit der vertraglichen
Lieferungen und Leistungen des
Auftragnehmers betriebsbereit ist, die
zugesicherten Eigenschaften hat und
nicht mit Mängeln behaftet ist
Die Erfüllung der Garantiewerte
durch Messungen nachgewiesen ist
und die Anlagen - soweit erforderlicheinreguliert worden ist
Die einwandfreie Funktion der
Lieferungen und Leistungen durch
den Auftragnehmer vorgeführt
worden ist und die Betriebssicherheit
durch den Auftragnehmer
gewährleistet wird

Der Auftragnehmer muss die
Abnahmebereitschaft seiner
Lieferungen und Leistungen schriftlich
anzeigen. Dabei sind als Nachweis
eine Erklärung, dass die vertraglichen
Leistungen Abnahmebereit sind, sowie
die Unterlagen gemäß "Ausführung"
beizufügen.
Die erforderlichen Geräte sind vom
Auftragnehmer kostenlos beizustellen.

Die Ergebnisse sind vom
Auftragnehmer zu dokumentieren und
den Revisionsunterlagen beizufügen:
Messung der Isolationswerte an
den Leistungskabeln
Funktionsprüfung der Steuer-, Licht-
und Kraftstromkreise
Prüfung der Funktionsfähigkeit der
Schutzmaßnahmen gem. VDE 0100
Funktionsprüfung der Anlage

Über die abgelegten Prüfungen sind
vom Auftragnehmer Protokolle
anzufertigen und den
Revisionsunterlagen beizufügen.

Alle Prüfungen sind in die Positionen der
jeweiligen Komponenten einzurechnen
außer der in diesem Kapitel
gekennzeichneten Prüfungen.

#### Abschnitt 9.1 Mittelspannungsanlage

**9.1.1 Wechselspannungsprüfung**
Durchführung einer
Wechselspannungsprüfung an der
fertigmontierte 20 kV
Schaltanlagenreihe gemäß den
einschlägigen VDE-Vorschriften.

Die Prüfergebnisse sind zu
dokumentieren und der Prüfbericht
dem Auftraggeber zu übergeben.
Menge: 1,000 PSCH

**9.1.2 TE-Messung**
Durchführung einer TE-Messung an
der fertigmontierten 20 kV
Schaltanlage gemäß den
einschlägigen VDE-Vorschriften.

Die Prüfergebnisse sind zu
dokumentieren und der Prüfbericht
dem Auftraggeber zu übergeben.
Menge: 1,000 PSCH

**9.1.3 Funktionsprüfung**
Die Schaltanlage ist nach DIN VDE 100 Teil 610 und DGUV
Vorschrift 3 zu prüfen und Errichterbestätigung samt
alle
Prüfprotokolle dem AG zu übergeben.

Überprüfung der kompletten Funktion mit Verriegelungen
Durchführung einer Primärschutzprüfung mit Überprüfung
der Wandlerauslegung.
Für komplette funktionsgerechte Inbetriebnahme müssen
alle
notwendige Bauteile eingestellt und Schaltfelder auf
Grundfuntion geprüft werden. Die Parametrierung von
SIPROTEC Schutzgeräten und Datenkommunikation erfogt
bauseits.
Menge: 1,000 psch

#### Abschnitt 9.3 Erdungsmessung

**9.3.1 Durchführung der Erdungsmessung**
Gemäß den gültigen VDE-Bestimmungen für Umspannanlagen
Durchführung für alle erstellten Erdungspunkte
Die Prüfergebnisse sind zu dokumentieren und der
Prüfbericht dem Auftraggeber zu übergeben.
Menge: 1,000 PSCH

### Bereich 10 Engineering, Dokumentation

*Hinweis*
Engineering
Vom Auftragnehmer sind die für die Planung, behördliche
Genehmigungen und den Betrieb der Gesamtanlage
erforderlichen Unterlagen rechtzeitig einzureichen, so
dass die
Erstellung der Gesamtanlage in Übereinstimmung mit den
Terminen des vorgesehenen Zeitplans erfolgen kann.

Im Folgenden sind die Abgabetermine der wichtigsten
Unterlagen aufgeführt. Die Unterlagen sind innerhalb
des
genannten Zeitraumes, gerechnet in Wochen nach der
Auftragsvergabe jeweils 2-fach in Papier und 3-fach auf
Datenträgern beim Auftraggeber einzureichen.

6 Wochen nach Auftragserteilung:
Der verbindliche und mit allen erforderlichen Daten und
Angaben komplettierte Gesamtübersichtsschaltplan in
einpoliger Darstellung
Angaben zu Abwärme der Schaltanlagen und Schränke
Angaben über erforderliche Be- und Entlüftung der Räume
Aufstellungszeichnungen mit Eintragung der Kabelwege
und der erforderlichen Durchbrüche für den gesamten
Liefer- und Leistungsumfang
Sämtliche für das Schaltanlagengebäude erforderlichen
Angaben wie Durchbrüche, Maße und Gewichte der
Anlagen
Typprüfprotokolle identischer Anlagen nach aktuellen
Normen für den gesamten Liefer- und Leistungsumfang
Terminplan für Lieferung, Montage und Personaleinsatz,
Eckdaten für Abstimmungsfragen mit den übrigen
Anlagenteilen, Terminplan
Störlichtbogendruckberechnung für den Schaltanlagenraum
Überprüfung der statischen Druckfestigkeit erfolgt
durch AG
Vorgabe für Erdung der Anlagen
Auflistung aller Zeichnungen und Unterlagen, welche vom
Auftraggeber für das Engineering des Auftragnehmers zur
Verfügung gestellt werden sollen.

8 Wochen nach Auftragserteilung:
Die für die Ausführung in jeder Hinsicht verbindlichen
und
kompletten Konstruktionszeichnungen, wie Fundamentplan,
Aufstellungszeichnungen, Gesamtdispositionen, Front-
und
Rückansichten, Grundrisse, Schnitte für den gesamten
Liefer- und Leistungsumfang
Die Stromlaufpläne bzw. Blockschaltbilder für die
elektrotechnischen Komponenten betreffend
Leistungsteil,
schaltfeldinterne und externe Steuerung, Meldung,
Messung, Verriegelung, Signalaustausch
Die Stromlaufpläne sind vom AG freizugeben. Die
Revisionseinträge müssen übernommen werden.
Verbraucherliste
Kabelliste unter Angabe von Kabelwegen bzw.
Verlegearten, Kabellängen, Kabelquerschnitten,
Kabeltyp,
Spannungsebenen etc. für alle Kabel

4 Wochen vor Montagebeginn:
Herstellererklärungen (gemäß EG-Maschinen- und
Niederspannungsrichtlinie), soweit zutreffend
Protokolle über die werksinternen Prüfungen nach
Fertigstellung (Prüfprotokoll) sowie die
Prüfprotokolle für
Schaltgeräte und Messwandler inkl. Eichprotokolle.
Diese
Prüfprotokolle sind dem Abnahmeprotokoll (nächster
Punkt)
beizufügen.
Protokolle über die in Anwesenheit des Auftraggebers
(und/oder seines Bevollmächtigten) im Herstellerwerk
durchgeführten Prüfungen und Messungen
(Abnahmeprotokoll)
Die Vorschriften über Montage, Betriebsbereitmachung
und
Inbetriebnahme für den gesamten Liefer- und
Leistungsumfang
Die Technischen Unterlagen und Bedienungsvorschriften
für den gesamten Liefer- und Leistungsumfang

Ende Inbetriebnahme:
EG-Konformitätserklärungen (gemäß EG-Maschinen- und
Niederspannungsrichtlinie), soweit zutreffend
Protokoll der Stehwechselspannungsprüfung (1 min)
Nachweis Teilentladungsmessung
Errichtungsbestätigung gemäß DGUV Vorschrift 3
Kabelaufmaße für alle Kabel

4 Wochen nach IBN der Gesamtanlage:
Die Revisionspläne sind Bestandteil der Dokumentation,
d. h.
die nach der erfolgten Montage auf den tatsächlichen
Zustand
hin revidierten Pläne. Darunter fallen auch alle
Schalt- und
Konstruktionspläne. Die vollständige Dokumentation ist
Voraussetzung der Abnahme durch den Auftraggeber.

Im Auftragsfall sind sämtliche Zeichnungen vor der
Ausführung
dem Auftraggeber zur Kommentierung vorzulegen, wodurch
jedoch die Gewährleistung des Lieferanten bezüglich des
Fertigstellungstermins, der Ausführung, Anordnung und
Betriebssicherheit aller Teile nicht beeinflusst wird.
Die
Mitwirkung des Auftraggebers entbindet den
Auftragnehmer
nicht von der Garantie für die Fehlerfreiheit der zu
erbringenden
Leistungen. Für den Auftraggeber ist eine Prüfzeit von
mindestens 14 Arbeitstagen im terminlichen Ablauf
einzuplanen.

Dokumentation
Die komplette Dokumentation wird in deutscher Sprache
in
kopierfähiger Ausführung erstellt. Es sind die
technischen
Daten, Typen, Fabrikate und Abmessungen aller zum
Einsatz
kommenden elektrischer Komponenten vor Fertigungsbeginn
vorzulegen. Die Ausführungsdokumentation der
Anlagenausführung muss mindestens folgende Bestandteile
aufweisen:

Aufstellungszeichnungen
Übersichtsschaltpläne
Stromlaufpläne mit Anschluss-/Klemmenpläne und
Gerätelisten /-plan

Die Dokumentationsunterlagen sind im CAD und PDF Format
auszugeben.Die Elektropläne (Stromlauf-, Klemmen- und
Betriebsmittelpläne) sind mittels CAE Eplan
auszuführen und im
original und PDF-Format auszuhändigen.

Die Ausführungsdokumentation ist nach der Beauftragung
zu
erstellen und zur Kommentierung einzureichen.

Sonstige Dokumentationsunterlagen für den gesamten
Liefer-
und Leistungsumfang:

Betriebsanleitungen
Montageanleitungen
Montage- und IBN-Protokolle
Typprüfprotokolle
Stückprüfnachweise
Wandlerprüfprotokolle inkl. Eichprotokolle
Parametrierungsliste

Die genauen Details der Dokumentationserstellung sind
nach
der Auftragserteilung im Einzelnen mit dem
Auftraggeber zu
vereinbaren.

Wandbilder Größe DIN A1:
1 farbiges Schnittbild von einem Schaltfeld
1 Übersichtsschaltplan

Für die Ausfertigung der Planunterlagen gilt:
Die Schaltzeichen (Symbole) zur vereinfachten
zeichnerischen
Darstellung von elektrischen Betriebsmitteln müssen den
DIN-Normen entsprechen.

Für die Anzahl der Planunterlagen gilt:
a) Genehmigungsdokumentation:

Digital im PDF-Format

b) Enddokumentation: (Format .dxf/.dwg, Eplan und PDF)

Papierkopien: 3-fach an Auftraggeber (E-Pläne und
 Zeichnungen in DIN A3)
CD-Rom:  3-fach an Auftraggeber

Anordnungs- und Dispositionszeichnungen (z. B.
Frontansichten, Grundrisse, 3D-Darstellungen etc.),
Aufstellungspläne (E-Raum-Dispositionen),
Kabeltrassierungen
mit Kabelbelegungen sind mit der Enddokumentation
zusätzlich
auf Datenträger zu übergeben.

Der Auftragnehmer ist zur Koordinierung und Erstellung
aller
Revisionseintragungen auf der Baustelle bis zur
Übergabe der
Anlage verpflichtet. Die Änderung der
Bestandsdokumentation
hat als gut lesbare Roteintragung zu erfolgen.

Ein vollständiges Exemplar der Revisionspläne (mit
handschriftlichen Eintragungen) hat auf der Baustelle
zu
verbleiben, bis die endgültigen Pläne fertig gestellt
und verteilt
sind.

Der Auftragnehmer hat dem Auftraggeber die vollständige
Anlagendokumentation nach erfolgter Inbetriebnahme und
Baustellenrevision zur Verfügung zu stellen.

Der Auftraggeber hat das Recht, außer den genannten
Unterlagen noch weitere zu verlangen, sofern er dies
für die
Planung, Beurteilung und Wartung für erforderlich hält.

Die Schaltanlagen-Handbücher haben zumindest Folgendes
zu
beinhalten und ist in entsprechender Anzahl mit den
endgültigen
Zeichnungen zu erstellen:

Zweck und Bestimmung
Disposition und Anwendung
Allgemeiner Aufbau
Kenn- und Auslegungsdaten
Geräteliste mit Angaben von Typ, Bestell-Nummer,
Einbauort, technischen Daten
Steuer- und Verriegelungseinrichtungen
Stromlaufpläne, Klemmenpläne und Gerätelisten
Mess-, Melde- und Überwachungseinrichtungen
Schutzstaffelplan
Komplette Schutzrelaiseinrichtungen/-einstellungen
Funktions- und Wirkungsweise - Intern
Mechanische Daten
Wesentliche Gewichte
Prüfunterlagen-Prüfprotokolle
Bedienungsvorschriften
Zeichnungen, Maßbilder, Auslöse-Kennlinien
Konstruktions- und Schaltungsunterlagen
Angaben über Wartungsintervalle und Wartungsumfang

#### Abschnitt 10.1 Engineering

*Hinweis*
Technische Bearbeitung innerhalb der
Werk- und Montageplanung für die im
Lieferumfang enthaltenen
Komponenten der technischen
Ausrüstung in diesem LV auf
Grundlage der vorliegenden
Ausschreibungsunterlagen
einschließlich der bedarfsgerechten
Fortschreibung bei Prüfeinträgen und
vom Auftragnehmer vertretenden
Änderungen.

In diese Position zu inkludieren sind:
Sämtliche planerische und
konstruktive Arbeiten zur Herstellung,
Lieferung und Montage der im
Lieferumfang enthaltenen
Komponenten wie elektrotechnische,
mechanische Auslegungen,
Berechnungen,
Bauteildimensionierungen,
Materialwahl.

Vom Auftragnehmer sind die für die
Planung, behördliche Genehmigungen
und den Betrieb der Gesamtanlage
erforderlichen Unterlagen rechtzeitig
einzureichen, so dass die Erstellung
der Gesamtanlage in
Übereinstimmung mit den Terminen
des vorgesehenen Zeitplans erfolgen
kann.

Koordination der Schnittstellen
zwischen den im Lieferumfang
enthaltenen Komponenten zu
betroffenen Gewerken oder
Bestandsanlagen und anderen Losen,
wie z.B. mechanische (Einbaupläne)
und elektrische (Signal- und
Klemmpläne) oder auch
Bautechnische (Fundementierung)
Schnittstellen.

Teilnahme an regelmäßigen Terminen
mit dem Auftraggeber.

**10.1.10 Engineering**
wie oben beschrieben

einschließlich aller Nebenkosten
Menge: 1,000 PSCH

#### Abschnitt 10.2 Dokumentation

*Hinweis*
Die komplette Dokumentation wird in deutscher Sprache
in
kopierfähiger Ausführung erstellt. Es sind die
technischen
Daten, Typen, Fabrikate und Abmessungen aller zum
Einsatz
kommenden Geräte vor Fertigungsbeginn vorzulegen. Die
Ausführungsdokumentation der Anlagenausführung muss
mindestens folgende Bestandteile aufweisen:

Aufstellungszeichnungen
Übersichtsschaltpläne
Stromlaufpläne mit Anschluss- /Klemmenpläne und
Gerätelisten/-plan
Verbraucherliste
Gerätestückliste
Kabelliste
Betriebsanleitungen
Montageanleitungen
Typprüfprotokolle
Stückprüfnachweise

Die Dokumentationsunterlagen (Stromlauf -, Klemmen -
und
Betriebsmittelpläne) sind im CAD- Format EPLAN
auszuführen.

Ansprechpartner, Richtlinie sowie das Vorlageprojekt
sind im
Internet unter folgender Adresse hinterlegt:
https://www.pb.kit.edu/64.php

Die Ausführungsdokumentation ist nach der Beauftragung
zu
erstellen und zur Genehmigung einzureichen.

Die genauen Details der Dokumentationserstellung sind
nach
der Auftragserteilung im Einzelnen mit dem
Auftraggeber zu
vereinbaren.

Für die Ausfertigung der Planunterlagen gilt:
Die Schaltzeichen (Symbole) zur vereinfachten
zeichnerischen
Darstellung von elektrischen Betriebsmitteln müssen den
DIN-Normen entsprechen.

Für die Anzahl der Planunterlagen gilt:
Genehmigungsdokumentation:
Papierkopien: 2-fach an Auftraggeber (E-Pläne und
Zeichnungen in DIN A3)
CD-Rom: 3-fach an Auftraggeber
Enddokumentation: (Format EPLAN)
Papierkopien: 2-fach an Auftraggeber (E-Pläne und
Zeichnungen in DIN A3)
CD-Rom: 3-fach an Auftraggeber

Dispositionszeichnungen (z. B. Frontansichten,
Grundrisse,
etc.), Aufstellungspläne (E-Raum-Dispositionen),
Kabeltrassierungen im Kabelkeller mit Kabelbelegungen
sind
mit der Enddokumentation zusätzlich auf Datenträger zu
übergeben.

Sämtliche Unterlagen sind mit den Zeichnungsnummern des
Auftraggebers zu versehen.

Der Auftragnehmer ist zur Koordinierung und Erstellung
aller
Revisionseintragungen verpflichtet. Ein vollständiges
Exemplar
der Revisionspläne (mit handschriftlichen
Eintragungen) hat auf
der Baustelle zu verbleiben, bis die endgültigen Pläne
fertig
gestellt und verteilt sind.

Der Auftragnehmer hat dem Auftraggeber die vollständige
Anlagendokumentation nach erfolgter Inbetriebnahme und
Baustellenrevision zur Verfügung zu stellen.

Der Auftraggeber hat das Recht, außer den genannten
Unterlagen noch weitere zu verlangen, sofern er dies
für die
Planung, Beurteilung und Wartung für erforderlich hält.

**10.2.1 Dokumentation**
wie oben beschrieben

einschließlich aller Nebenkosten
Menge: 1,000 PSCH

### Bereich 11 Bautechnik

#### Abschnitt 11.1 Grundrahmen für 20kV Schaltanlage

*Hinweis*
Im Bestands Mittelspannungsraum gibt es mittig im
gesamten
Raum eine Betonerhöhung mit Durchbrüche in den
Kabelkeller,
welche für die neue Schaltanlage genutzt werden müssen.

**11.1.1 Konstruktion zur Kabelbefestigung**
Im Kabelkeller muss eine  Stahlkonstruktion aufgebaut
werden
um die abgehenden Kabel mittels Schellen zu befestigen.
Menge: 1,000 psch

**11.1.2 Metallgrundrahmen**
Für das Aufstellen der neuen Mittelspannungsanlage
wird ein
Grundrahmen benötigt, welcher über den Durchbrüchen zum
Kabelkeller montiert werden muss. Alle vorhandenen
Kabeldurchführungen die nicht durch die Schaltanlage
benutzt
werden müssen ebenfalls durch einem Grundrahmen mit
Blech
verschlossen werden.
Menge: 1,000 psch

**11.1.3 Anlagenerdung**
Für die Anlagenerdung muss eine separate Erdungsschiene
installiert werden, welche mit Stationshauptschutzerde
zu
verbinden ist. Die Entfernung ist ca. 60 Meter.
Alle Anlagenteile müssen über die neu installierte
Erdungsschiene angebunden werden.
Menge: 1,000 psch

### Bereich 12 Zubehör

#### Abschnitt 12.1 Zubehör

**12.1.1 Zubehör 20 kV Schaltanlage**
Anlagenzubehör
zu liefern und im Schaltanlagenraum zu montieren
(Anlagenabhängig):

Zellenbeschriftung einschl. Blindschaltbild an den
Schaltzellen mit Gebäudename und Nummer.
Schalthebel für Trenner, Lasttrenner, Erdungsschalter
Einpoliges Übersichtsschaltbild unter Glas aufgehängt
Isolations-Fußbodenmatten vor Mittelspannungszellen
Dokumentationsschrank
2 St. Reperaturwagen für Leistungsschalter,
2 St. Schaltstange für Leistungsschalter,
2 St. Betätigungshebel der Tür,
2 St. Handkurbel für Leistungsschalter,
2 St. Aufzugskurbel für Federantrieb,
2 St. Handkurbel Einschub (Handantrieb),
2 St. Endwände für Schaltfeld,
1 St. Bedienhebel Lasttrennschalter,
1 St. Bedienhebel Erdungsschalter,
1 St. Wandhalter für Zubehör,
Menge: 1,000 PSCH

### Bereich 13 Stundenlohnarbeiten

#### Abschnitt 13.1 Stundenlohnarbeiten

*Hinweis*
Für Stundenlohnarbeiten gelten die Ausführungen der
"Zusätzlichen
Vertragsbedingungen" ZVB des KIT.

Stundenlohnzettel müssen eindeutig erkennen lassen:
- Vor- und Zuname
- Lohngruppe laut Tarif
- Arbeitsleistung nach Zeit, Ort und Dauer
- Verbrauch von Baustoffen
- Benutzung von Maschinen mit genauer Leistungsangabe
nach Zeit, Ort und Dauer

Die vom Auftragnehmer oder seinem Bevollmächtigten
unterschriebenen
Stundenlohnzettel müssen für jeden Kalendertag getrennt
ausgestellt sein und sind in der Regel täglich der
Bauleitung
in doppelter Ausführung vorzulegen.

Bei Stundenverrechnungssätzen handelt es sich um
Baustellenlöhne
nach VOB/B 15 bzw. VOL/B 16 einschließlich
Unternehmerzuschlag,
Sozialkassenbeitrag, Vermögensbildung, Lohnnebenkosten
usw. Die Lohnnebenkosten beinhalten auch die Auslösung
und die Kosten und Zeiten für die An- und Abreise der
auf
der Baustelle beschäftigten Arbeitnehmer.

Für eventuell erforderliche Arbeiten, die nicht im
Leistungsverzeichnis
erfasst sind und nur auf ausdrückliche Anweisung und
gegen Nachweis zur Ausführung kommen, werden mit AG
verrechnet.

**13.1.1 Stundenlohnarbeiten Ingenieur**
Menge: 1,000 Std

**13.1.2 Stundenlohnarbeiten bauleitender Monteur**
Menge: 1,000 Std

**13.1.3 Stundenlohnarbeiten Monteur/ Fachkraft**
Menge: 1,000 Std

**13.1.4 Stundenlohnarbeiten Hilfskraft**
Menge: 1,000 Std

*Hinweis*
Bitte die beigefügte Angebotserklärung
ausfüllen und unterschreiben!
Bei fehlender Unterschrift auf der Angebotserklärung
bzw.
Fehlen der Angebotserklärung gilt das Angebot als nicht
abgegeben.

USt %: 19,00
